# Pavimento de ladrilhos cerâmicos de grés porcelânico

- Propriedade do ficheiro: CYPE INGENIEROS, S.A.
- Formato: FIEBDC-3/2002
- Moeda: EUR
- Custos indirectos: 3.00 %
- IVA: 23.00 %

## R Revestimentos

### RS Pavimentos

#### RSG Cerâmicos

**RSG130** m² Pavimento de ladrilhos cerâmicos de grés porcelânico, estilo rústico, série Abadía "GRESPANIA", acabamento anti-deslizante, cor branca, 30x30 cm e 10 mm de espessura, para utilização interior, capacidade de absorção de água E<0,5%, grupo BIa, resistência ao deslizamento entre 35 e 45, assentes com cimento cola de presa normal, C1 cor cinzento, e enchimento das juntas com argamassa de juntas cimentosa melhorada, com absorção de água reduzida e resistência elevada à abrasão tipo CG 2 W A, cor branco, para juntas de 2 a 15 mm.
Fornecimento e execução de pavimento através do método de colocação em camada fina, de ladrilhos cerâmicos de grés porcelânico, estilo rústico, série Abadía "GRESPANIA", acabamento anti-deslizante, cor branca, 30x30 cm e 10 mm de espessura, para utilização interior, capacidade de absorção de água E<0,5%, grupo BIa, segundo NP EN 14411, com resistência ao deslizamento entre 35 e 45 segundo ENV 12633, assentes com cimento cola de presa normal, C1 sem nenhuma característica adicional, cor cinzento, espalhado sobre a superfície suporte com palustra dentada. Incluindo limpeza, verificação da superfície suporte, implantações, cortes, formação de juntas perimetrais contínuas, de largura não menor de 5 mm, nos limites com paredes, pilares isolados e elevações de nível e, se for o caso, juntas de fracionamento e juntas estruturais existentes na superfície suporte, enchimento de juntas com argamassa de juntas cimentosa melhorada, com absorção de água reduzida e resistência elevada à abrasão tipo CG 2 W A, cor branco, para juntas de 2 a 15 mm e eliminação de material restante do enchimento de juntas.
Inclui: Limpeza e verificação da superfície suporte. Marcação dos níveis de acabamento. Implantação da disposição das peças e juntas de movimento. Aplicação da cola. Colocação dos ladrilhos. Formação de juntas de fracionamento, perimetrais e estruturais. Enchimento das juntas. Eliminação e limpeza do material sobrante. Colocação do rodapé. Limpeza final do pavimento.
Critério de medição de projecto: Superfície medida segundo documentação gráfica de Projecto, descontando as aberturas de superfície maior de 3 m². Não foi incrementada a medição por perdas, uma vez que na composição se considerou 5% a mais.
Critério de medição de obra: Medir-se-á a superfície realmente executada segundo especificações de Projecto, descontando as aberturas de superfície maior de 3 m².

| Código | Un | Descrição | Rendimento | Preço | Importância |
|---|---|---|---|---|---|
| mt09mcr021g | kg | Cimento cola de presa normal, C1 segundo NP EN 12004, cor cinzento. (material) | 3.000 | 0.35 | 1.05 |
| mt18bgg030hda | m² | Ladrilho cerâmico de grés porcelânico, estilo rústico, série Abadía "GRESPANIA", acabamento anti-deslizante, cor branca, 30x30 cm e 10 mm de espessura, capacidade de absorção de água E<0,5%, grupo BIa, segundo NP EN 14411, resistência ao deslizamento entre 35 e 45 segundo ENV 12633. (material) | 1.050 | 22.93 | 24.08 |
| mt09mcp020fE | kg | Argamassa de juntas cimentosa melhorada, com absorção de água reduzida e resistência elevada à abrasão tipo CG2 W A, segundo EN 13888, cor branca, para juntas de 2 a 15 mm, à base de cimento de alta resistência, quartzo, aditivos especiais, pigmentos e resinas sintéticas, para enchimento de juntas de todo tipo de peças cerâmicas. (material) | 0.020 | 0.78 | 0.02 |
| op00sie030 |  | Serra de disco de diamante, para mesa de trabalho, de corte húmido. | 1.000 | 0.00 | 0.00 |
| op00amo010 |  | Rebarbadora. | 1.000 | 0.00 | 0.00 |
| mo023 | h | Oficial de 1ª ladrilhador. (mão de obra) | 0.475 | 18.85 | 8.95 |
| mo061 | h | Ajudante de ladrilhador. (mão de obra) | 0.238 | 18.40 | 4.38 |
| % | % | Custos directos complementares | 2 % | 38.48 | 0.77 |
|  |  | Custos directos |  |  | 39.25 |
